# Krummennaab Soz. Zentrum
Angebotsaufforderung (GAEB DA XML 3.2, DA83)
Währung: EUR
Erstellt mit: G&W CALIFORNIA PRO, CALIFORNIA PRO V13.1.06, 26.01.2026

## 18 WDVS DIN 18345 + 18350
Datum: 26.01.2026

*Hinweis: 1.0 Vorbemerkungen zum Leistungsverzeichnis*
1.0 Vorbemerkungen zum Leistungsverzeichnis
1.1 Leistungsbeschreibung
Die Texte sind auf Basis der Leistungsbeschreibung  (STLB-Bau) entnommen. Die Leistungsbeschreibung wurde auch mit Freitexten erstellt.
1.2 Allgemeine Hinweise zur Ausschreibung
Bestehen von Seiten des Bieters Bedenken gegen die beschriebene Art der Ausführung, so hat er diese spätestens mit der Angebotsabgabe schriftlich vorzubringen. Stellt der Bieter aufgrund seines Fachwissens Unstimmigkeiten in der Leistungsbeschreibung fest, so muss er diese dem Auftraggeber mitteilen.
1.3 SiGe-Koordinator für die Ausführungsphase
Die Bestellung eines SiGe-Koordinators erfolgt durch den Auftraggeber AG, hier Gemeinde Krummennaab.
1.4 Beweissicherung - Angrenzende Gebäude/Nachbarn
Für die angrenzenden Gebäude und den Grünflächen der Nachbargrundstücke. Die Bestellung der Beweissicherung erfolgt durch den Auftraggeber AG, hier Gemeinde Krummennaab.
1.5 Beweissicherung - Gebäude Soziales Zentrum ehem. Kleiderfabrik
Für die Abbruch- und Rückbau-Maßnahmen am Gebäude an sich, wie Bauteile (Fassaden, Faschen, Stufen, Lichtschächte, Grünflächen, Gebäuderisse etc.) sind im Rahmen der Bauleitung des Auftragnehmers AN zu dokumentieren und bei Bedarf in digitaler Form (z.B. Fotodokumentation) dem AG zur Verfügung zu stellen. Diese Leistung wird gemäß LV-Positionen vergütet.

*Hinweis: 2.1 Allgemeine Beschreibung*
2.1  Allgemeine Beschreibung

Solziales Zentrum Krummennaab
Sanierung der ehem. Kleiderfabrik Weidner zu einem Multifunktionsgebäude mit Tagespflege, Wohnen, Physiotherapie, Veranstaltungsflächen, etc.

Objektbeschreibung
Lage: Gemarkung Krummennaab
Flur-Nr. 27/4,6,2, Gemeinde Krummennaab
Nutzungsart:  Multifunktionsgebäude
Gebäudeklasse 3, Sonderbau
Gebäudehöhe: < 13,0m (Art. 3 Abs. 4 Satz BayBO)
aktuelle Nutzung: Leerstand
Zufahrt: Über öffentliche Straße
Ver- und Entsorgung:
Schmutzwasserkanal, Regenwasserkanal, Wasser, Starkstrom von der öffentlichen Straße
Größe, Fläche, Firsthöhe, Traufhöhe, Dach, Geschosse: siehe Planunterlagen

Brutto-Rauminhalt Kulturbahnhof:
Kulturbahnhof 10.716,00m³

Brutto-Grundfläche Kulturbahnhof:
Kulturbahnhof 2.658,98m³

Bauablauf:
siehe Besondere Vertragsbedingen und Rahmenbauzeitenplan
Öffentlich zugängliches Gebäude
Besucher- und Benutzerbereiche barrierefrei nach DIN 18040
Beschreibung der Topographie:
Das Gebäude befindet sich an einer Hanglage, dabei ist
- das Wohnhaus inkl. Keller 3-geschossig
- das ehem. Fabrikationsgebäude ist 2-geschossig
wobei beide Gebäude jeweils auf einer Seite im Erdreich befinden.
siehe Planunterlagen

*Hinweis: 2.2 Beschreibung der Bauleistung*
2.2 Beschreibung der Bauleistung

ATV DIN 18299: Allgemeine Regelungen für Bauarbeiten jeder Art

ATV DIN 18345: Wärmedämmverbundsysteme

ATV DIN 18350: Putz- und Stuckarbeiten

*Hinweis: 3.1 Lage der Baustelle*
3.1 Lage der Baustelle

Die Baumaßnahme liegt in Krummennaab, Schulstraße 5 in der Ortsmitte.

Das Baugrundstück ist über eine öffentliche Straße erreichbar.

*Hinweis: 3.2 Lager- und Arbeitsplätze*
3.2 Lager- und Arbeitsplätze
Für die Baustelleneinrichtung steht im Baufeld nur in sehr begrenztem Umfang Platz zur Verfügung. Lagerflächen müssen direkt mit dem AG abgestimmt werden, siehe hierzu auch den Baustelleneinrichtungsplan in der Anlage. Zusätzlich erforderliche Lagerflächen muss sich der Auftragnehmer selbst beschaffen.

*Hinweis: 3.3 Zu schützende Bereiche und Objekte*
3.3 Zu schützende Bereiche und Objekte

Immissionsschutz:
Es sind die üblichen Auflagen für Baumaßnahmen in
bewohnten Gebieten einzuhalten. Es sind grundsätzlich besonders schallgedämmte Baumaschinen einzusetzen.
Schutz der vorhandenen Bebauung (Aussenwände, Nachbargebäude, Bahnsteige mit Gleisanlage):
Es muss deshalb mit besonderer Vorsicht, schonend und in kleinen Abschnitten gebaut werden. Die Geräte und Maschinen sind so zu wählen, dass nur erschütterungs- und vibrationsarme Baugeräte verwendet werden.
Baumschutz:
Im Bereich der Baustelle befindet sich einige Bäume die erhalten werden müssen. Der entsprechende Baumschutz ist ausgeschrieben.
Abfallarme Baustelle:
Die gesetzlichen Mindestvorschriften sind zu erfüllen.
Weitere Vorgaben zur Trennung, Deponierung und Verwertung von Baustoffen siehe WBVB
Staubarme Baustelle:
Maßnahmen zur Staubminderung wie z.B. Absaugung, Verhinderung von Staubausbreitung, -ablagerungen, Einsatz von Feucht- bzw. Naßverfahren sind zu nutzen und einzu- kalkulieren.
Bodenschutz:
Es ist während des Baubetriebes sicherzustellen, dass der Boden nicht durch chemische Stoffe belastet wird.

*Hinweis: 4.1 Verkehrsführung, Verkehrssicherung*
4.1 Verkehrsführung, Verkehrssicherung

Das Baufeld wird von 3 Seiten wie folgt begrenzt:
- Süden: Grundstück mit Bebauung
- Norden: Grundstück mit Bebauung
- Westen: Grundstück mit Bebauung

- Osten: 2 Zufahrten über die öffentliche Straße möglich

Während der Bauausführung muss der Durchgangsverkehr (Personen, KFZ, busse, etc.) auf der öffentlichen Straße und der Anlieger- und Anlieferverkehr zu allen Anwesen aufrecht erhalten werden.
Die Baustelleneinrichtungsplan in der Anlage der Verdingungsunterlagen zeigt den möglichen Bauablauf und die Verkehrsführungen.
Sollte eine Verkehrsregelung in der betroffenen Straßen notwendig sein, sind verkehrsrechtliche Anordnungen einzuholen. Diese muss in Abstimmung mit der Behörde den jeweiligen Anforderungen angepasst werden.

Straßenreinigung:
Die ständige Reinigung der genutzten Verkehrsflächen ist in die Positionen einzurechnen. Kommt der Auftragnehmer seiner Reinigungspflicht nicht nach oder ist kein Vertreter des Auftragnehmers erreichbar, so kann der Auftraggeber ein örtliches Reinigungsunternehmen mit der Straßenreinigung beauftragen. Die Kosten sind vom Auftragnehmer zu erstatten. Zur Straßenreinigung ist der Verursacher verpflichtet.

*Hinweis: 4.2 Einzeltermine*
4.2 Einzeltermine

Vom Auftragnehmer AN ist ein detaillierter Bauzeitenplan vorzulegen auf Basis der vorläufigen Rahmen-Ausführungsfristen (Beginn und Ende) in den besonderen Vertragsbedingen.

Hinweis:
die Arbeiten können nicht in einem "Zug" durchgeführt werden, siehe hierzu den Rahmenbauzeitenplan und den Baustellenablaufplan mit Teilbauabschnitten in der Anlage. Etwaige Unterbrechungen in der Ausführung sind mit den Einheitspreisen abgegolten und werden nicht vergütet.

*Hinweis: 4.3 Prüfungen*
4.3 Prüfungen
Prüfungen sofern erforderlich
Die Durchführung der Eignungsprüfungen und Eigenüberwachungsprüfungen entsprechend den maßgebenden Vorschriften bzw. Richtlinien sind verpflichtend. Die Ergebnisse sind dem AG unverzüglich mitzuteilen.
Kontrollprüfungen werden vom AG gegebenenfalls gesondert beauftragt. Die Beihilfe durch den AN wird gesondert vergütet.

*Hinweis: 4.4 Lieferung von Stoffen*
4.4 Lieferung von Stoffen
Lieferung von Stoffen sofern erforderlich
Alle gelieferten Stoffe müssen der aktuell gültigen Bauprodukteverordnung entsprechen. Für die wesentlichen Baustoffe müssen Leistungserklärungen vorliegen. Die Bauprodukte für die eine Leistungserklärung erstellt wurden müssen CE-gekennzeichnet werden. Damit übernimmt der Hersteller bzw. Liefrant die Verantwortung, dass das gelieferte Bauprodukt der Leistungserklärung entspricht. Bei allen Positionen ist die Lieferung des Materials enthalten, auch wenn dies nicht ausdrücklich in den Positionen beschrieben ist (DIN 18299).
Ausnahmen sind in der Position ausdrücklich beschrieben.

*Hinweis: 5.0 Ausführungsunterlagen - Sonstiges*

*Hinweis: 5.1 Vom AN zu vorzulegende Unterlagen*
5.1 Vom AN zu vorzulegende Unterlagen

- Verkehrsrechtliche Anordnungen (sofern erforderlich)
- Spartenpläne der Versorgungsträger (sofern erforderlich)
- detaillierter Bauzeitenplan gem. Punkt 4.2

*Hinweis: 5.2 Baustellenbesprechungen*
5.2 Baustellenbesprechungen

Es finden wöchentlich 2x Baustellenbesprechungen (Jour Fixe) statt.
Folgende Termine werden festgelegt:
Montag und Mittwoch (vormittag)
oder
Dienstag und Donnerstag (vormittag)
Die Anwesenheit der Projekt- und Bauleiter ist verpflichtend.
Wenn erforderlich werden auch Termine zwischen den Jour fixe Terminen vereinbart.

*Hinweis: 5.3 Abrechnung*
5.3 Abrechnung

Teilleistungen der Baumaßnahme müssen beim Aufmaß getrennt erfasst und auch getrennt abgerechnet werden.
Mengenermittlung und Abrechnung nach Aufmaß

Änderungen an den vorgelegten Aufmaßen sind bei den nachfolgenden Abschlagsrechnungen zu berücksichtigen.
Die Abrechnungsunterlagen, auch Abschlagsrechnungen, sind als digitale Datenträger (Digitales Aufmaß d.11 Datei) zu erstellen und der Bauleitung unentgeltlich, zusätzlich zu den Papierunterlagen, zur Verfügung zu stellen.
Erdmassen sind elektronisch abzurechnen (Digitales Geländemodell). Es sind alle Daten in lesbarer Form mit allen erforderlichen Bruchkanten, Randlinien zur Verfügung zu stellen, damit eine Vergleichsberechnung durchgeführt werden kann. Der AN hat eine vom AG verwendbare Datenform zur Verfügung zu stellen. Zur Massenberechnung gehören auch Zeichnungen, Punktplots etc.

*Hinweis: 5.4 Vermessung*
5.4 Vermessung

Die Einmessarbeiten für die beauftragten Leistungen nach Lage und Höhe sind Sache des AN und werden nicht gesondert vergütet, soweit sie nicht als separate Leistung ausgeschrieben sind. Beim Auftreten von Maßdifferenzen ist die Bauleitung zu verständigen. Insbesondere haftet der Auftragnehmer auch gegenüber Dritten, falls ihm Fehler in der Grenz- und Höhenführung unterlaufen. Vor der Ausführung hat der Auftragnehmer alle angegebenen Maße an Ort und Stelle zu nehmen, zu prüfen und sich über die örtlichen Gegebenheiten zu informieren. Ebenso sind die Maßangaben aller Konstruktionszeichnungen vor dem Bau zu prüfen.
Der AG behält sich eine Prüfung aller vom Unternehmer ausgeführten Vermessungen und Absteckarbeiten vor.

*Hinweis: 5.5 Bautagesberichte*
5.5 Bautagesberichte

Der Auftragnehmer hat Bautagesberichte zu führen und dem Auftraggeber wöchentlich zu übergeben.
Sie müssen alle Angaben enthalten, die für die Ausführung und Abrechnung des Auftrages von Bedeutung sein können.
Die Bautagesberichte gelten jedoch nicht als Nachweis für erbrachte Stundenlohn- oder sonstige Leistungen.

*Hinweis: 5.6 Schnurgerüstabnahme*
5.6 Schnurgerüstabnahme (entfällt)

Es sind Schnurgerüste, übergreifend auf die Nachbarflächen, zur Abnahme und Kontrolle durch die Bauüberwachung herzurichten. Dabei werden auch die Anschlüsse zu den Fassaden und den Eingängen an das Bestandgebäude überprüft. Die erforderlichen Hilfskräfte und -mittel stellt der Auftragnehmer.

*Hinweis: 5.7 Abnahme*
5.7 Abnahme und Gewährleistung

Abnahme
Es wird förmliche Abnahme vereinbart.
Die Gesamtabnahme kann beantragt werden, wenn die Baumaßnahme komplett fertiggestellt ist. Teilabnahmen sind nicht möglich. Die Gewährleistungszeit beginnt erst mit der Gesamtabnahme.

Gewährleistung
Die Gewährleistung beträgt 5 Jahre nach BGB, abweichend von der VOB!

*Hinweis: 6. Weitere Besondere Vertragsbedingungen*
6. Weitere Besondere Vertragsbedingungen - WBVB
1. Übergabe von Ausführungszeichnungen:
Die Ausführungszeichnungen werden in digitaler Form übergeben.
2. Anordnung von Stundenlohnarbeiten
Mit Stundenlohnarbeiten ist erst nach schriftlicher Anordnung des Auftraggebers zu beginnen. Der Umfang der im Einzelfall zu erbringenden Leistungen wird bei
der Anordnung festgelegt. Die Stundenlohnzettel sind werktäglich einzureichen
3. Wasser- und Stromanschlüsse, Verbrauchskosten
Wasseranschlüsse und Stromanschlüsse, siehe LV-Positionen.
Für ordnungsgemäße Anschlüsse hat der Auftragnehmer zu sorgen.
Bei der Entnahme von Trinkwasser aus dem Liegenschaftsnetz ist ein
Rohrtrenner zu benutzen. Dies ist in die Einheitspreise einzukalkulieren.
Verbrauchskosten werden nicht erhoben.

4. Herstellen von Zeichnungen und Unterlagen / Abrechnungsunterlagen
Die Abrechnungspläne müssen alle neu hergestellten, wieder hergestellten Bauteile sowie aufgefundene und gesicherte Fremdleitungen maßstabsgerecht darstellen.
Alle Bauteile sind mit Angaben der Längen, Sohl- und Deckelhöhen zu versehen. Abzweigungen, Bögen, aufgefundene Fremdleitungen und dgl. sind lage-
und höhenmäßig einzumessen. Ggf. sind zusätzlich Detailpläne herzustellen.
Sämtliche für die Abrechnung relevanten Maße müssen auf den Abrechnungsplänen ersichtlich sein.
Die Einmessung der Leitung und sonstiger Bauteile hat mittels tachymetrischer Vermessung oder vereinfacht mittels Nivellement und Einmessen mit dem Bandmaß auf Gebäudeecken o. ä. zu erfolgen.
Die Anschlusspunkte und eine Bezugshöhe werden vom AG zur Verfügung gestellt.
Die Abrechnungspläne sind vom AN in analoger Form 2-fach, soweit erforderlich farbig, sowie einfach digital  zu erstellen. Die Kosten sind in die Einheitspreis einzurechnen.
5. Die Zufahrt zum Grundstück sowie der öffentliche Straßenbereich sind sauber zu halten. Alle hierfür anfallenden Kosten sind mit den Einheitspreisen abgegolten.
6. Einrichtung von Unterkünften
Unterkünfte wie Schlafräume und Aufenthaltsräume für die Freizeit dürfen in der Liegenschaft, in der sich die Baustelle befindet, nicht eingerichtet werden.
7. Beschädigungen in der Liegenschaft durch den AN
Werden bei Durchführung der Arbeiten Kabel oder andere Ver- und Entsorgungsleitungen beschädigt, so ist die Bauleitung  unverzüglich in Kenntnis zu setzen
8 Die Baustelleneinrichtung ist, soweit in der Position nicht anders beschrieben in die Einheitspreise einzukalkulieren
9. Transport / Entsorgung:
Abrechnungsgrundlage sind die tatsächlich anfallenden, abzubrechenden Mengen und Massen (keine Übermessungen).
Bei den Abbruchmaterialien sind unterschiedliche Baustoffabfallarten zu unterscheiden, getrennt zu lagern und getrennt zu entsorgen bzw. der  Wiederaufbereitung zuzuführen.
Der Aufstellungsort von Containern an der Baustelle ist mit der Bauleitung und der hausverwaltenden Dienststelle abzustimmen.
Entsorgung Bauabbruch:
- der unbelastete, nicht wieder verwendbare Bauschutt ist über eine Deponie, z.B. Laubhof, Hahnbach zu entsorgen.
- verbrennbare Stoffe über eine Müllumladestation z.B. Amberg-Witzlhof zu entsorgen.
- Schrott ist zum Schrotthändler zu liefern
Die anfallenden Deponie-, Container- und Transportkosten sind in die Einheitspreise mit einzukalkulieren.
Das Trennen der Materialien ist in die Einheitspreise einzukalkulieren.
Die Deponiegebühren sind gegen Nachweis (Übergabe der Deponie- und Wiegescheine)  vom Auftraggeber zu tragen.
Der Nachweis über die Bezahlung der Deponiegebühren ist der Rechnung beizufügen. Die Deponie hat den Empfang und die ordnungsgemäße Ablagerung zu bestätigen.
Vor dem Abtransport der Abbruchmaterialien ist eine mit der Bauleitung gemeinsam auf der Baustelle durchzuführende schriftliche Mengen- und Massenfestlegung durchzuführen. Dieser Nachweis ist Abrechnungsgrundlage für die entstehenden Deponiegebühren.
Es steht dem Auftragnehmer jedoch frei, das anfallende Material anderweitig zu entsorgen, sofern die gesetzlichen und behördlichen Bestimmungen eingehalten werden und dem Auftraggeber dadurch keine höheren Kosten entstehen.
Entsorgung Erdaushub, Wurzelstöcke ect.:
die anfallenden Materialien sind sofern nicht in der Position extra angegeben, getrennt  auszubauen und auf einem zugewiesenen Lagerplatz für die weitere Untersuchung auf schädliche Stoffe getrennt zu lagern.
Der Transport zum Zwischenlager ist in der Position enthalten.
Nach der Untersuchung durch ein Umweltinstitut wird das Material auf eine vom AN genannte Verwertungsstelle oder Deponie gebracht.
Grababfälle, Wurzelstöcke und Stammholz ist zu einer zugelassenen Verwertungsdeponie nach Wahl des Auftraggebers zu bringen.
Das deponiegerechte Zerkleinern ist in die Einheitspreise einzurechnen, sofern in der Position nichts anderes genannt ist.
Die Deponie- und Wiegescheine sind dem Auftraggeber zu übergeben.

*Hinweis: 7. BE sind Nebenleistungen (nach VOB, Teil C)*
7. BE sind Nebenleistungen (nach VOB, Teil C)

Die Baustelleneinrichtung (BE) gilt mit Bezug auf die Allgemeinen Technischen Vertragsbedingungen (ATV) in der VOB/C (DIN 18299, Abschnitt 4.1) nach als Nebenleistung, die auch ohne Erwähnung im Leistungsverzeichnis (LV) zur vertraglichen Leistung gehört.
Die BE gilt für das Gewerk notwendigen Leistungen. In diesem Fall gibt es für die BE und deren Bestandteile keine Positionen im LV.
Anlegen der Lager- und Arbeitsplätzen.
Geräte, Werkzeuge und sonstige Betriebsmittel anfahren und betriebsfertig aufstellen. Wie z.B. Baukrane (Turmdrehkran, Autokran etc.), Baubüros, Werkstätten, abschließbare Lagerräume und dgl. anfahren, aufbauen und einrichten.
Sollten ggf. Fundamte für die BE notwendig sein sind diese ebenfallls eine Nebenleistung, inkl. Wiederherstellen der Aufstellfläche, dies gilt für alle Flächen der BE.
Hinweis: Sollten Lager- und Arbeitsflächen sowie von Zufahrtswege zur Baustelle über die vom AG zur Verfügung gestellten hinaus benötigt werden sind diese mit dieser Position ebenfalls abgegolten.
Hinweis:
Da sich die Baumaßnahme unmittelbar an einer planfestgestellten Bahnanlage befindet, ist zur Sicherung des Eisenbahnverkehrs rechtzeitig vor Beginn der Baumaßnahme, diese dem zuständigen Anlagenverantwortlichen durch den AN anzuzeigen.
7.1 BE sind Nebenleistungen (nach VOB, Teil C)

Baustelle einrichten, vorhalten, betreinen, räumen für alle Geräte, Werkzeuge und An- und Abfahrten von Mannschaften, Erbringung aller Leistungen für Vorarbeiten der Altlastsanierung.

Kosten und Aufwendungen für Einrichten, Vorhalten und Betreiben sowie Wiederentfernen der Baustelleneinrichtung für Abbruch, Bauschuttaufbereitung und Entsorgung, beschrieben, sind zur Gänze mit den vereinbarten vertraglichen Preisen abgegolten, sofern im Leistungsverzeichnis nicht besondere Ansätze enthalten sind oder andere vertragliche Regelungen getroffen sind.

Zu den vertraglichen Pflichten bzw. Regelungen gehört insbesondere folgender Leistungsumfang:

1. Erfüllung aller Pflichten, Verantwortlichkeiten und Zuständigkeiten, entsprechend zusätzlichen Vertragsbedingungen, in Gesetzen, Regeln, Merkblättern, Richtlinien und Vorschriften und wie nachfolgend dargestellt.

2. Während der gesamten Bauzeit sind vom AN in Abstimmung mit dem AG alle notwendigen Maßnahmen zur Verkehrssicherung und ggf. -regelung auf dem von ihm allein oder überwiegend genutzten Flächen und solchen im Einwirkungsbereich des Vorhabens zu treffen.

3. Der AN hat die Baustelle und ihre Nebenanlagen sowie alle Bereitstellungslager vorschriftsmäßig zu beschildern, abzusperren und erforderlichenfalls zu bewachen.

4. Abbruch, Zwischenlagerung und Materialbewegung werden so betrieben, dass Belange des AG, des öffentlichen Verkehrs und der Grundstücksanlieger nicht über das Unvermeidbare hinaus beeinträchtigt werden.

5. Sichern der Baustelle, jedoch ohne Fertigbauzaun. Einzurechnen in die Einheitspreise sind weiter alle Nebenleistungen und Aufwendungen, welche zur Erfüllung der VOB/C 1,1 bis 3 sowie 4.1 erforderlich sind.

6. Abwasserentsorgung:
Abwässer der BE können über vorhandene Schächte in die kommunale Kanalisation abgeleitet werden. Erwirken aller Erlaubnisse, Herstellen und Wiederentfernen der Anschlüsse sowie alle Einleitekosten sind einzurechnen.

7. Personen, welche keine Mitarbeiter des AN oder von ihm beauftragter Subunternehmer sind, dürfen die Baustelle nur nach Zustimmung des AG betreten.

8. Der AN übernimmt die vollständige Regelung aller Schäden, welche Dritten durch seinen Betrieb entstanden sind.

9. Nutzung und Befahren von öffentlichen Verkehrsflächen außerhalb des Baufeldes ist nur nach Genehmigung durch den AG zulässig. Öffentliche Verkehrsflächen sind bei Verschmutzung notfalls mehrmals täglich zu säubern.

10. Umfasst Bauleitung des AN, Teilnahme an allen Besprechungen auf Anforderung des AG bzw. der Bauoberleitung sowie alle sonstigen Baustellengemeinkosten.

11. Umfasst Maßnahmen zur Minimierung von Emissionen durch Lärm, Staub und Erschütterungen.

12. Umfasst Erstellung einer Abbruchanweisung für alle Bauwerke auf dem Baufeld gemäß berufsgenossenschaftlichen Regeln und Regeln des Abbruchverbands. Lieferung in zweifacher Ausfertigung auf Papier sowie digital auf CD innerhalb von sechs Werktagen nach Auftragserteilung.

13. Die erforderlichen festen Anlagen herstellen. Baubüros, Unterkünfte, Werkstätten, Lagerschuppen und dgl., soweit erforderlich, antransportieren, aufbauen und einrichten. Bei Bedarf Zufahrtswege zur Baustelle sowie Lagerplätze, sonstige Platzbefestigungen und Wege im Baustellenbereich anlegen.

14. Flächen beschaffen, sofern die vom AG zur Verfügung gestellten nicht ausreichen. Kosten für Vorhalten, Unterhalten und Betreiben der Geräte, Anlagen und Einrichtungen einschl. Mieten, Pacht, Gebühren und dgl. werden nicht vergütet und sind mit der BE als Nebenleistung abgegolten.

15. Leitungsfreigabe
Der AN ist verpflichtet vor Beginn der Rückbauarbeiten die Spannungsfreiheit oder ordnungsgemäße Trennung aller Leitungen und Sparten zu kontrollieren. Dies gilt vor allem, aber nicht ausschließlich für Strom, Wasser und Gas. Die Prüfung oder Abfrage bei den örtlichen Versorgern ist zu dokumentieren.

16. Bautagebuch
Das Führen eines Bautagebuches für die eigenen Leistungen ist in die Einheitspreise der Positionen mit
einzukalkulieren und wird nicht gesondert vergütet. Das Bautagebuch ist der Bauleitung wöchentlich oder
auf Verlangen vorzulegen.

In vorliegende Position sind die Kosten bzw. der Erlös für die Entsorgung von Metallschrott (Metallbauteile und Edelmetalle, Kabel etc.) einzukalkulieren.

*Hinweis: 8. Allgemeines*
8. Allgemeines
Es gelten jeweils die Normen und Regeln in der zum Vertragsschluss gültigen Fassung einschließlich der Änderungen, Berichtigungen und Beiblätter.
Soweit in der Leistungsbeschreibung auf Technische Spezifikationen, z. B. nationale Normen, mit denen Europäische Normen umgesetzt werden, europäische technische Zulassungen, gemeinsame technische Spezifikationen, Internationale Normen, Bezug genommen wird, werden auch ohne den ausdrücklichen Zusatz immer gleichwertige Technische Spezifikationen in Bezug genommen.

Erhöhte Anforderungen an die Maßtoleranz
Es werden erhöhte Anforderungen an die Maßtoleranz an die Ebenheit von Flächen gestellt, diese werden nicht gesondert vergütet und sind mit den Einheitspreisen abgegolten. Es gilt die DIN 18202 Maßtoleranzen im Hochbau in der jeweils gültigen Fassung.

*Hinweis: 9. AVB Allgemeine Vertragsbedingungen VOB Teil B/C*
9. AVB Allgemeine Vertragsbedingungen VOB Teil B/C

Die Allgemeinen Vertragsbedingungen für die Ausführung von Bauleistungen (VOB/B) und die Allgemeinen Technischen Vertragsbedingungen für Bauleistungen (VOB/C) sind Bestandteile des Vertrags und der Vergabeunterlagen.

*Hinweis: 10. ATV Allgemeine Technische Vertragsbedingungen VOB Teil C*
10. ATV Allgemeine Technische Vertragsbedingungen VOB Teil C

Es gelten folgende ATV's (VOB/C):

ATV DIN 18299: Allgemeine Regelungen für Bauarbeiten jeder Art

ATV DIN 18345: Wärmedämmverbundsysteme

ATV DIN 18350: Putz- und Stuckarbeiten

*Hinweis: 11. Hinweis Demontage Abbruch- und Rückbauarbeiten*
11. Hinweis Demontage Abbruch- und Rückbauarbeiten
Bei den Demontagearbeiten sind die Forderungen und Auflagen der Arbeitssicherheit, des Brandschutzes etc. zu beachten. Im DG (Dachstuhl) sowie in Bereichen, wo Brandgefährdung nicht auszuschließen ist, sind Trennarbeiten mittels Schweißbrenner oder Winkelschleif- gerät verboten. Hier sind geeignete Werkzeuge (z.B. Säbelsäge) zu verwenden. Demontierte Materialien werden nach Aufmaß abgerechnet. Vor Beginn der örtlichen Demontagearbeiten ist zwingend ein Einweisungsgespräch mit der Bauleitung notwendig.

Ausführung innerhalb des Bauwerks,
Ausführung in allen Geschossen,
Arbeitshöhe bis 16 m,
Erschwernis gemäß Abbruchplan,
Abbruch von Hand/mit handgeführten Kleingeräten,
Ausführung:
- erschütterungsarm DIN 4150,
- lärmarm, Lärmpegel max. 80 dB(A),
- staubarm,
- ohne Funkenfreisetzung,
- ohne Untergrundbeschädigung,
- ohne Wasserfreisetzung,

aufgenommene Stoffe getrennt sammeln,
ggf. Zwischenlagern,
auf LKW des AN laden,
inkl. Entsorgung und Transport,

Ausführung gemäß Zeichnung und Einzelbeschreibung.

Hinweis: Positionen inkl. Entsorgung, Transport im Gebäude (vertikal und horizontal) und zur Deponie

*Hinweis: 12. Gerüstbauarbeiten*
12. Gerüstbauarbeiten
An den Fassaden wird bauseits ein Flächengerüst mit Dachfang zur Verfügung gestellt. Darüberhinausgehende Gerüste zur Herstellung der eigenen Leistung sind Nebenleistungen gem. VOB.

*Hinweis: Baustrom und Bauwasser*
Baustrom und Bauwasser:
Für die Bauzeit stellt der Bauherr einen zentralen Baustromanschluss (230/400 V, 32A) und einen zentralen Bauwasseranschluss als Entnahmestelle, als Anschlussmöglichkeit vom Versorgungsnetz, zur Verfügung, soweit sie nicht als separate Leistung ausgeschrieben sind.

Der Verbrauch von Baustrom und Bauwasser für die ausgeschriebenen Arbeiten ist für den Auftragnehmer kostenlos.
Ein Baustromkasten und ein Bauwasseranschluss wird vom AG eingerichtet und kostenfrei zur Verfügung gestellt.

Etwaig benötigte Verteileranlagen sind vom Auftragnehmer auf seine Kosten ohne Weiterverrechnung an den Auftraggeber einzurichten und nach den Bauarbeiten wieder zu entfernen, bei Bauwasser inkl. frost- und feuchtigkeitssicher umhüllen, unterhalten und wieder beseitigen.

*Hinweis: Abfallbeseitigung - Angaben zur Bauausführung - Sicherheit*
Abfallbeseitigung - Angaben zur Bauausführung - Sicherheit
Abfallbeseitigung:
Eigenes Restmaterial, Verschnitt, Bruch sowie Verpackungsmaterial sind vom AN kostenlos zu beseitigen und getrennt zu entsorgen.

Das Verfüllen von Arbeitsräumen mit Abfall ist strengstens untersagt.
Verbindung zu anderen Gewerken:
In Abstimmung mit der Bauleitung sind die technischen Bedingungen und zeitabläufe der Gewerke zu beachten.

Angaben zur Bauausführung:
Sofern im Leistungsverzeichnis nicht näher beschrieben, verpflichtet sich der Auftragnehmer vor Ausführung der Leistung, sich vor Ort mit dem Auftraggeber abzustimmen.

*Hinweis: Sicherheit:*
Sicherheit:
Grundsätzlich gelten für die Durchführung der Bauarbeiten die einschlägigen gesetzlichen und berufsgenossenschaflichen Vorschriften in der jeweils gültigen Fassung. Auf die Verordnung über Sicherheit und Gesundheitsschutz auf Baustellen (Baustellenverordnung) wird besonders hingewiesen. Der Auftragnehmer hat die Hinweise des SIGE-Koordinators und die Aufgaben des Sicherheits- und Gesundheitsschutzplans zu berücksichtigen. Bevor Mitarbeiter auf der Baustelle eingesetzt werden, müssen sie hinsichtlich Arbeitssicherheit und Gesundheitsschutz unterwiesen werden. Eine Unterweisungsbestätigung gemäß Vorgabe des Sicherheitskoordinators (mit Namen und Unterschriften der Beschäftigten) ist dem Sicherheitskoordinator vor dem ersten Betreten der Baustelle zu übergeben. Der AN informiert sich über die auf der Baustelle gültigen Dokumente zur Arbeitssicherheit und arbeitet mit dem Sicherheitskoordinator zusammen. Der Sicherheits- und Gesundheitsschutzplan ist verbindlich und genau zu beachten. Den Anordnungen des Sicherheitskoordinators ist Folge zu leisten. Der AN sorgt eigenverantwortlich und auf eigene Kosten für die Umsetzung der Rechtsgrundlagen für seine Mitarbeiter und Nachunternehmer bzw. deren Tätigkeiten, um Unfälle zu vermeiden (z.B. berufsgenossenschaftliche Vorschriften und Regeln, staatliche Gesetze und Verordnungen, allgemein anerkannte Regeln und Erkenntnisse, etc.).

*Hinweis: Hinweise*
Hinweise

Abrechnungsaufmaß
Folgende Bereiche sind im Aufmaß/Abrechnungsaufmaß separat durch den AN aufzugliedern, der Mehraufwand ist mit den Einheitspreisen des LV's abgegolten.

- Gartengeschoss BT 5, 6: Tagespflege
- Gartengeschoss BT 5, 6: Wohngemeinschaft
- Gartengeschoss BT 5, 6: Nebenräume
- Erdgeschoss BT 5, 6: Mehrgenerationenwohnen MGW
- Erdgeschoss BT 3: Physiotherapie
- Gartengeschoss BT 3: Beratung
- Garten- und Erdgeschoss BT 4: Dorf- + Marktplatz inkl. Allgemeinflächen
- Erdgeschoss BT 2: Funktionsflächen, Beratung
- Gartengeschoss bis 1. Obergeschoss BT1: Wohnen (ehem. Wohnhaus)

Die Bausubstanzuntersuchung vom 03.07.2024 ist Bestandteil dieser
Leistungsbeschreibung.

Gültigkeit der Unterlagen in folgender Reihenfolge:
1. Diese Leistungsbeschreibung
2. Bausubstanzuntersuchung vom 03.07.2024
3. Planunterlagen

*Hinweis: Technische Vorbemerkungen*
Technische Vorbemerkungen

1. Grundlage für die Ausführung der beschriebenen Leistung sind die Verlege- und Montagehinweise des Herstellers sowie die national
geltenden Gesetze, Vorschriften, Fachregeln und Normen.
2. Materialverschnitt, Falzverluste sowie Klein- und Befestigungsmaterial sind in die betreffenden Positionen einzurechnen. Abrechnung erfolgt nach bauseitigem
Aufmaß.
3. Die Entsorgung der Abfälle, des Schuttes und des Schrottes hat entsprechend der geltenden Vorschriften zu erfolgen und ist mittels Nachweises der
Entsorgungsstellen zu belegen. Dies gilt sowohl für die beim Rückbau als auch
beim Einbau anfallenden Wert- und Reststoffe. Die Kosten für die Entsorgung sind in die Einheitspreise einzurechnen.

*Hinweis: Widersprüche zwischen verschiedenen Vertragsteilen*
Widersprüche zwischen verschiedenen Vertragsteilen
Entsprechend § 1 Abs. 2 VOB/B für Bauverträge ist eine Rangfolge der verschiedenen Vertragsbestandteile vorgesehen. Bei Widersprüchen gilt die folgende Vertragsbestandteile sind in der aufgeführten Reihenfolge nacheinander heranzuziehen. Darunter sind alle Dokumente i.S.d. § 9 VOB/A zu verstehen;
1. Baubeschreibung,
2. Leistungsverzeichnis,
3. Zeichnungen und Pläne

*Hinweis: Hinweise*
Hinweise

Abrechnung: Es werden nur die tatsächlich ausgeführten Flächen vergütet, ein "Übermessen" von Flächen <= 2,5m² nach VOB erfolgt nicht!

### 01 WDVS DIN 18 345

*Hinweis: ZTV- Zusätzl. Technische Vertragsbedinung*
ZTV Zusätzliche Technische
Vertragsbedingungen

ZTV-1. Systembindung

Es dürfen nur Wärmedämm-Verbundsysteme
mit einer allgemeinen bauaufsichtlichen
Zulassung des Deutschen Instituts für
Bautechnik (DIBt) bzw. im WDV-System nur
die vorgegebenen Komponenten des
gleichen Herstellers verarbeitet werden.
Ist dies nicht der Fall, kann der
Bauherr / Investor umfangreich
Ansprüche geltend machen.
Sie reichen von der Einbehaltung
fälliger Zahlungen, der Forderung, das
System auf Kosten des Ausführenden
Handwerkers zurückzubauen bis zum
Umstand, daß bei Systemmischungen
jegliche Gewährleistung gemäß VOB und
BGB erlischt.

Zur einwandfreien, fachgerechten
Ausführung sind die vom
Systemhersteller angebotenen Werkzeuge
und Hilfsmaterialien zu benutzen, sowie
die Ausführungshinweise der Technischen
Merkblätter bzw. der Verarbeitungsrichtlinien des Herstellers zu beachten.

Alternativ-Systeme, mit Nachweis der
geforderten System- und
Systemkomponenten-Eigenschaften, sind
als komplettes System zulässig.

Der Nachweis der geforderten
Eigenschaften muss zusammen mit der
Abgabe des Alternativangebotes
erbracht werden.
Der Nachweis muss bezüglich der
Anwendung (gleiches Anwendungsgebiet)
und der Stoffzusammensetzung
(Nachweis durch Laboranalyse) geführt
werden.

*Hinweis: ZTV-2. Leistungsumfang*
ZTV-2. Leistungsumfang

Das Angebot umfasst die Komplettleistung WDVS.

Der Bieter hat sich vor Angebotsabgabe über den Umfang der auszuführenden
Arbeiten umfassend zu informieren und ggf. die örtlichen Gegebenheiten zu
berücksichtigen.

*Hinweis: ZTV-3. Verarbeitungsbedingungen*
ZTV-3. Verarbeitungsbedingungen

Grundsätzlich sind die Ausführungsanweisungen und/oder
die Technischen Merkblätter der Herstellers genauestens zu beachten.

Die Mindestverarbeitungstemperaturen der Materialien dürfen in keinem Fall
unterschritten werden. Bei Verklebungs- und Beschichtungsarbeiten darf die
Temperatur der Außenluft, der Untergründe und der Materialien bis zur
vollständigen Durchhärtung nicht unter + 5 Grad Celsius liegen.

Farbübereinstimmungen und  Farbabweichungen gemäß BFS Merkblatt Nr. 25.

*Hinweis: ZTV-4. Aufmaß und Abrechnung*
ZTV-4. Aufmaß und Abrechnung

Es gelten die Aufmaß- und Abrechnungsvorschiften der DIN 18345,
aktueller Fassung gamäß VOB.

#### 01.01 Untergrundprüfung und -vorbehandlung

**01.01.0010 Musterfläche 1/1m Oberfläche gefilzt**
Musterfläche 1/1m
inkl. Oberfläche und Farbe
Menge: 3,000 St

**01.01.0020 Bauteile schützen, Folie**
Bauteile und Einrichtungsgegenstände zum
Schutz mit Folie abkleben oder
staubdicht abdecken.
Leistung inkl. Beseitigung der
Abdeckmaterialien nach Beendigung der
Putz- und Stuckarbeiten.
Bauteil : Fenster, Fensterbänke, etc.
Menge: 280,000 m2

**01.01.0030 Fenster-, Türanschluss / Anputzleiste, 2-teilig**
Fenster-, Türanschluss / Anputzleiste, 2-teilig
Anputzleiste als Anschluss für Fenster-, Tür- und sonstigen Bauteilen
liefern und anbringen.

Ausbilden einer abdichtenden, bewegungsfähigen
Systemanschlußfuge mit Anputzleiste, bestehend aus:

usbilden einer wind- und schlagregendichten, bewegungsfähigen Systemanschlussfuge mit Anputzleiste, bestehend aus:
- Kunststoffleiste, selbstklebend
- integriertem, komprimiertem Fugendichtband
- Glasfasergewebestreifen (entsprechend der bauaufsichtl. System-Zulassung)
- Schutzlasche
- Putzanschlag.
Nachweis der Schlagregendichtigkeit durch einen Prüfbericht erbringen.
Aktivieren des integrierten Fugendichtbandes nach Fertigstellung der Putzarbeiten durch Entfernen der Schutzlasche.
Menge: 430,000 m

**01.01.0040 Traufabschlüsse inkl. Anpassungen an Holzbauteile**
Traufabschlüsse
Zulage zur fachgerechten Ausführung
des vor beschriebenen,
gesamten Putzsystems an Seekieferholzplatten,
für Traufabschlüsse
inkl. Fugendichtband
Menge: 150,000 m

**01.01.0050 Schräge (Dachneigung) Ortgangabschlüsse.**
Schräge (Dachneigung) Ortgangabschlüsse.
Zulage zur fachgerechten Ausführung
des vor beschriebenen, gesamten Putzsystems,
für schräge (Dachneigung) Ortgangabschlüsse.
inkl. Fugendichtband
Menge: 55,000 m

**01.01.0060 Untergrund prüfen**
Untergrund prüfen - tragfähiger
Untergrund - WDVS kleben

Untergrund prüfen, ob dieser fest, fett- und staubfrei ist und mindestens eine
Abreißfestigkeit von 0,08 N/mm²
aufweist. Die dauerhafte Verträglichkeit zwischen einer eventuell vorhandene Beschichtung und dem Klebemörtel ist zu prüfen.

Mit dem Klebemörtel dürfen Unebenheiten
bis maximal 1 cm/m, bei geklebten,
bis maximal 2 cm/m, bei geklebten+ gedübelten
Systemen ausgeglichen werden.

Hinweis:
Der Untergrund ist auf Verwendbarkeit sowie nach den Kriterien der allgemein bauaufsichtlichen Zulassungen zu prüfen. Darüber hinaus ist die DIN 18345, aktuellster Fassung, zu berücksichtigen.
Menge: 1090,000 m2

**01.01.0070 Schmutz und Staub entfernen**
Schmutz und Staub entfernen
Reinigen des Untergrundes von Schmutz,
Staub und losen Bestandteilen.
Menge: 1090,000 m2

**01.01.0080 Kreidende Anstriche abbürsten**
Kreidende Anstriche abbürsten
Reinigen des Untergrundes: kreidende Anstriche mit einer Drahtbürste sorgfältig abbürsten.
Menge: 545,000 m2

**01.01.0090 Ausblühungen abbürsten**
Ausblühungen abbürsten
Reinigen des Untergrundes: Ausblühungen durch Abbürsten entfernen.
Menge: 545,000 m2

**01.01.0100 Mörtelgrate abschlagen**
Mörtelgrate abschlagen
Abschlagen vorhandener Mörtelgrate.
Menge: 150,000 m2

**01.01.0110 Sinterhaut mechanisch entfernen**
Sinterhaut mechanisch entfernen
Mechanisches Entfernen der Sinterhaut.
Menge: 250,000 m2

**01.01.0120 Schalölreste entfernen**
Schalölreste entfernen
Entfernen der Schalölreste durch Abwaschen mit Wasser, unter Zusatz von
einem benetzenden Reinigungsmittel, z.B. Henkel P3 oder gleichwertig. Abwasser und anfallendes Material ist vollständig zu sammeln und gemäß den gesetzlichen Bestimmungen zu entsorgen.
Menge: 50,000 m2

**01.01.0130 Algen/Pilzbefall-Desinfektion-2fach**
Desinfektion algen- und/oder pilzbefallener Untergründe

Liefern und zweimaliges Auftragen einer fungiziden, algiziden Wirkstofflösung
zur Desinfektion algen- und/oder pilzbefallener Untergründe.
Fläche nicht nachwaschen.
Vor dem Auftrag muss der Untergrund trocken sein.

Leit-Produkt: *StoPrim Fungal
oder gleichwertig

'........................................'
Angebotenes Produkt und Hersteller
Menge: 1090,000 m2

#### 01.02 Anstrich/Putz entfernen

**01.02.0010 Putz abschlagen Kleinflächen <= 2,50m²**
Putz abschlagen Kleinflächen <= 2,50m²
Abschlagen des nicht tragfähigen Altputzes mit einem geeigneten Werkzeug.
Abgeschlagene Fläche entstauben. Anfallendes Material ist vollständig zu
sammeln und gemäß den gesetzlichen Bestimmungen zu entsorgen.
Menge: 275,000 m2

**01.02.0020 Putzhohlstellen abschlagen, ergänzen - Kleinflächen <= 2,50m²**
Putzhohlstellen abschlagen und ergänzen  Kleinflächen <= 2,50m²

Prüfen des Untergrundes auf Hohlstellen.
Hohlliegende Putzstellen mit geeignetem Werkzeug abschlagen. Abgeschlagene Flächen entstauben. Anfallendes Material ist vollständig zu sammeln und gemäß den gesetzlichen Bestimmungen zu entsorgen.

Putzhohlstellen beiputzen Liefern eines Grundputzes mit spritzbarem, mineralischem Leicht-Trockenmörtel (nach DIN 18550 Teil 4) und beiputzen der zuvor freigelegten Stellen.

Je nach gewünschter Oberbeschichtung den Putzmörtel fein abreiben oder
leicht aufrauen.

Leit-Produkt:*StoLevell Reno
oder gleichwertig

'........................................'
Angebotenes Produkt und Hersteller
Menge: 275,000 m2

**01.02.0030 Putzhohlstellen abschlagen, ergänzen Stützen bis B=30,0cm**
Putzhohlstellen abschlagen, ergänzen - Stützen bis B=30,0cm
sonst wie Pos.  01.02.0020  vor
Menge: 70,000 m2

**01.02.0040 Zulage Einbau Horizontal**
Zulage Einbau Horizontal
Decke über Erdgeschoss, Kellergeschoss
zu Pos.  01.02.0020  vor
Menge: 70,000 m2

#### 01.03 Ausgleichsputz

**01.03.0010 Ausgleichputz anbringen Kleinflächen <= 2,50m²**
Ausgleichputz anbringen Kleinflächen <= 2,50m²

Liefern und Auftragen eines Ausgleichputzes mit einem
Kalkzementmörtel MG P II nach DIN 18550. Putz mindestens 14 Tage
erhärten lassen.
Schichtdicke ca.: 10 mm

Leit-Produkt:*StoLevell Reno
oder gleichwertig

'........................................'
Angebotenes Produkt und Hersteller
Menge: 545,000 m2

**01.03.0020 Ausgleichputz anbringen Stützen bis B = 30,0cm**
Ausgleichputz anbringen Stützen bis B = 30,0cm
sonst wie Pos.  01.03.0010  vor
Menge: 70,000 m2

**01.03.0030 Ausgleichputz - Zulage Mehrverbrauch je 10 mm**
Ausgleichputz - Zulage Mehrverbrauch je 10 mm

Ausgleichputzes wie Pos.  01.03.0010  vor, jedoch
Schichtdicke über 10 mm, als Zulage.
Menge: 250,000 m2

**01.03.0040 Zulage Einbau Horizontal**
Zulage Einbau Horizontal
Decke über Erdgeschoss, Kellergeschoss
zu Pos.  01.03.0010  vor
Menge: 70,000 m2

#### 01.04 Grundieren

**01.04.0010 Untergrund grundieren saugfähigkeitsegalisierend**
Grundierung wässrig, siloxanvergütet,
Liefern und auftragen einer wässrigen Universalgrundierung auf Acrylatbasis, siloxanvergütet, transparent, pigmentiert, für nachfolgende Beschichtungen.
Grundierung darf keinen Film bilden.

Leit-Produkt:*StoPlex W
oder gleichwertig

'........................................'
Angebotenes Produkt und Hersteller
Menge: 545,000 m2

**01.04.0020 Zulage Einbau Horizontal**
Zulage Einbau Horizontal
Decke über Erdgeschoss, Kellergeschoss
zu Pos.  vor
Menge: 70,000 m2

**01.04.0030 Sandenden Untergrund verfestigend**
Sandenden Untergrund grundieren

Liefern und Auftragen einer verfestigenden, hydrophobierenden und die Saugfähigkeit reduzierenden Grundbeschichtung mit einem wasserverdünnbaren Silicon- Microemulsions-Konzentrat für kreidende, sandende und saugende,
mineralische Untergründe.
Grundierung darf keinen Film bilden.

Leit-Produkt:*StoPrim Micro
oder gleichwertig

'........................................'
Angebotenes Produkt und Hersteller
Menge: 545,000 m2

**01.04.0040 Zulage Einbau Horizontal**
Zulage Einbau Horizontal
Decke über Erdgeschoss, Kellergeschoss
zu Pos.  vor
Menge: 70,000 m2

#### 01.05 Dämmplatten anbringen

**01.05.0010 Schutznetz zur Verschattung**
Schutznetz zur Verschattung

Liefern, Anbringen und Entfernen eines sturmsicher befestigten, geschlossenen
Schutznetzes auf dem Arbeitsgerüst für die Dauer der Befestigungs- und Armierungsarbeiten - zur Verschattung.
Menge: 200,000 m2

*Hinweis: Hinweis - WDVS-EPS-zementfreie Armierung*
Hinweis - WDVS-EPS-zementfreie Armierung

Wärmedämm-Verbundsystem mit EPS-Hartschaum und zementfreier
Armierungsmasse liefern und fachgerecht anbringen.

Bauaufsichtliche Zulassung für geklebte Systeme.

Schwerentflammbar, Baustoffklasse B1 nach DIN 4102. Wenn bei Dämmstärken über 10 cm der Brandschutz im Sturzbereich (gemäß Zulassung) weggelassen wird, ist das System normalentflammbar (Baustoffklasse B2 nach DIN 4102-1).

Im Systemaufbau mit Oberputz Korn mind. 2mm: Schlagfestigkeit > 15 Joule

Es sind ausschließlich Systemkomponenten entsprechend der bauaufsichtlicher Zulassung erlaubt.

'........................................'
Nummer Bauaufsichtliche Zulassung

**01.05.0020 Hartschaum EPS 035 WDV 18,0cm kleben - Mörtel**
Hartschaum EPS 035 WDV  mit mineral. Klebemörtel liefern und verkleben.

Wärmedämmplatten aus Polystyrol-Hartschaum EPS 035 nach EN 13163,
Anwendungstyp WDV nach DIN 4108-10,
FCKW-frei,
Bemessungswert der Wärmeleitfähigkeit ,035 W/m*K,
schwerentflammbar nach DIN 4102,
Euroklasse E nach EN 13501-1 nach den Richtlinien des Fachverbandes Wärmedämm-Verbundsysteme entsprechend,
mit einem mineralischen Klebemörtel
auf Kalk-Zementbasis kleben.

Plattenrand: stumpf
Plattendicke: 18,0 cm
Leit-Produkt:*Sto-Dämmplatte EPS 035 WDV
  *StoColl Mineral HP
oder gleichwertig

'........................................'
Angebotenes Produkt und Hersteller
Menge: 860,000 m2

**01.05.0030 Steinwolle 035 beschichtet 18,0cm kleben - Mörtel, Zulage**
Steinwolle 035 beschichtet kleben
als Zulage zu Pos.  01.05.0020  vor

Steinwolleplatte beidseitig vorbeschichtet, mit Klebemörtel liefern und verkleben.
Wärmedämmplatten aus Steinwolle nach EN 13162,
Anwendungstyp WAP-zg nach DIN 4108-10,
beidseitig vorbeschichtet für rationelle Verarbeitung.
Faserrichtung parallel zur Oberfläche,
Abreißfestigkeit mind. 3,5 kN/mm²,
Bemessungswert der Wärmeleitfähigkeit 0,035 W/m*K,
nichtbrennbar nach DIN 4102,
Euroklasse A1 nach EN 13501-1,
nach den Richtlinien des Fachverbandes Wärmedämm-Verbundsysteme entsprechend
mit einem mineralischen Klebemörtel auf Kalk-Zementbasis, vergütet kleben.
Zusätzliche Verdübelung der Dämmplatten gemäß separater Position.

Plattendicke: 18,0cm

'........................................'
Angebotenes Produkt und Hersteller
Menge: 312,000 m2

**01.05.0040 Zulage Einbau Horizontal**
Zulage Einbau Horizontal
Decke über Erdgeschoss, Kellergeschoss
zu Pos.  01.05.0020  vor
Menge: 70,000 m2

**01.05.0050 Zulage Einbau in Streifen B 30,0cm vertikal**
Zulage Einbau in Streifen B 30,0cm vertikal
bei Stützen
zu Pos.  01.05.0020  vor
Menge: 33,000 m2

**01.05.0060 Zulage Einbau Innenecken Dämmung verzahnt**
Zulage Einbau Innenecken Dämmung verzahnt
zu Pos.  01.05.0020  vor
Menge: 50,000 m

**01.05.0070 Zulage Einbau Außenecken Dämmung verzahnt**
Zulage Einbau Außenecken Dämmung verzahnt
zu Pos.  01.05.0020  vor
Menge: 30,000 m

**01.05.0080 Umlaufender Brandriegel EPS > 10 cm, 035 Mineralwolle**
Steinwolleplatte 035 als horizontal umlaufender Brandriegel EPS > 10 cm

Horizontal umlaufender Brandriegel mit einem maximalen Abstand von 50 cm
zwischen Unterkante Sturz und unterkante Brandriegel gemäß Allgemeiner bauaufsichtlicher Zulassung.

Wärmedämmplatten aus Steinwolle nach EN 13162,
Anwendungstyp WAP-zg nach DIN 4108-10,
mit hoch verdichteter Oberfläche zum Putz vorbeschichtet.
Abreißfestigkeit mind. 0,005 N/mm²,
Bemessungswert der Wärmeleitfähigkeit
0,035 W/m*K, Brandklasse A1 nach EN 13501-1,
mit Klebemörtel vollflächig auf Untergrund kleben.
Platten mindestens 20 cm hoch, horizontal umlaufend, planeben und press gestoßen verlegen.

Zustätzlich mit bauaufsichtlichen zugelassenen Tellerdübeln verdübeln, gem. DIN EN 1991-1 ("Windlastnorm")

Plattendicke: 18,0cm
Leit-Produkt:*Sto-Steinwolleplatte BR 035
oder gleichwertig

'........................................'
Angebotenes Produkt und Hersteller
Menge: 205,000 m

#### 01.06 Sockelausbildung - Spritzwasserbereich

**01.06.0010 Grundierung im Sockelbereich**
Grundierung (Haftgrund) aus zementverträglichem Dispersionsspachtel
Zement CEM II B/LL = 1,0 : 1,0 Gew.- Teile gemischt und ca.10 % Wasser verdünnt, mit einer Bürste auf ebenen, trockenen und sauberen Untergrund auftragen und trocknen lassen.

Leit-Produkt:*StoFlexyl
  *StoFlexyl Zement
oder gleichwertig

'........................................'
Angebotenes Produkt und Hersteller
Menge: 230,000 m2

**01.06.0020 Dämmung im Sockelbereich WLG032**
Sockel - Hartschaum EPS 032 PW
mit wasserabdichtendem Kleber liefern und verkleben.

Wärmedämmplatten aus expandiertem Polystyrol-Hartschaum EPS 032 nach DIN EN 13163,
Anwendungstyp PW nach DIN V 4108-10, FCKW-frei,
Bemessungswert der Wärmeleitfähigkeit 0,032 W/m*K,
schwerentflammbar nach DIN EN 13 501-1,
Euroklasse E, für Perimeterdämmung bauaufsichtlich zugelassen,
mit einem wasserabdichtenden Kleber,
gemischt aus zementverträglichen Dispersionsspachtel und 100 Gew.% Portlandzement (1:1) kleben
Die Sockeldämmung ist im Spritzwasserbereich (ca. 30 cm über Geländeoberkante) und auf die zu dämmende Fläche im Erdreich, mindestens ca. 20 cm unter der späteren Geländeoberkante auszuführen.

Die Bauwerksabdichtung wird bauseits ausgeführt.

Plattendicke: 18,0 cm

Produkt:*StoFlexyl
  *StoFlexyl Cement
  *Sto-Sockelplatte PS30SE WLG 032 stumpf
oder gleichwertig

'........................................'
Angebotenes Produkt und Hersteller
Menge: 230,000 m2

**01.06.0030 Zulage Dämmung Sockel 45Grad**
Zulage Dämmung Sockel 45Grad
zu Pos.  01.06.0020  vor
Socke im 45 Grad Winkel schneiden
Menge: 205,000 m

**01.06.0040 Sockelbereich - zementfreie Armierungsmasse**
Zementfreie Armierungsmasse

Liefern und Auftragen der Armierungsschicht
- Rissedehnung >2%
- Schlagfestigkeit >15 J.

Vollfächige Armierung mit zementfreier gebrauchsfertiger Klebe-/Armierungsmasse
und alkalibeständiges Glasfasergewebe
auf Wärmedämmung. Armierungsmasse volldeckend auftragen. Armierungsgewebe eindrücken und
planspachteln. Gewebestöße 10 cm überlappen.

Leit-Produkt: *StoArmat Classic plus M
  *Sto-Glasfasergewebe 110 cm
oder gleichwertig

'........................................'
Angebotenes Produkt und Hersteller
Menge: 230,000 m2

**01.06.0050 Zusätzlicher Feuchteschutz / Sockel**
Zusätzlicher Feuchteschutz / Sockel

Liefern und vollflächiges Streichen eines zusätzlichen Feuchteschutzes im
Sockelbereich. Die vom Kies berührte Putzfläche (von der Unterkante der Dämmplatte bis ca. 5 cm über die spätere Geländeoberkante)
mit einem zementverträglichen Dispersionsspachtel 1:1 gemischt mit Zement CEM I 32,5 und ca. 10 % Wasser verdünnt, (auf den Putz) streichen.
Ggf. nach Erdanpassung auf dem Feuchteschutz den Farbanstrich ergänzen.

Leit-Produkt:*StoFlexyl
oder gleichwertig

'........................................'
Angebotenes Produkt und Hersteller
Menge: 230,000 m2

**01.06.0060 Zusätzlicher Feuchteschutz Terasse/Loggia**
Zusätzlicher Feuchteschutz mit Polyurenthanharz

Liefern und vollflächiges Streichen eines zusätzlichen Feuchteschutzes im Sockelbereich - Anschlussbereich Flachdach-Dachterassemit einer Flüssigabdichtung auf Basis Polyurenthanharz auf die fertige Putzoberfläche
einschließlich der erforderlichen Grundierung und einer zusätzlichen Vlieseinlage im
Eckbereich horizontal/ vertikal.
Die Höhe der Abdichtung ist mit der BL abzustimmen.
Ausführung gem. Herstellervorgaben.

Bauteil: Loggia, Dachterasse,

Produkt: Grundierung Kempertec EP, Vlies,  Kemperol 1 K-PUR
oder gleichwertig

'........................................'
Angebotenes Produkt und Hersteller
Menge: 23,000 m2

**01.06.0070 Zulage Einbau in Streifen B 30,0cm vertikal**
Zulage Einbau in Streifen B 30,0cm vertikal
bei Stützen
zu Pos.  01.06.0060  vor
Menge: 10,000 m2

#### 01.07 WDVS Verdübelung

**01.07.0010 Verdübelung gemäß Nachweis nach DIN EN 1991-1-4**
Nachweis der Dübelmenge/m² gemäß Nachweis nach DIN EN 1991-1-4

Für einen Nachweis der Dübelmengen/m² ist eine Ausführungsplanung mit Ermittlung der statisch erforderlichen Dübelmenge in Abhängigkeit des Untergrundes und des aufzubringenden Wärmedämm-Verbundsystemes zu erstellen.
Menge: 1,000 psch

**01.07.0020 Verdübelung der EPS-Dämmplatten mit Thermodübeln**
Verdübelung der EPS-Dämmplatten mit bauaufsichtlich zugelassenen, flächenbündig zu setzenden Thermodübeln,
Tellerdurchmesser 60 mm gemäß WDVS-Zulassung
Verdübelung entsprechend den Verarbeitungsrichtlinien / Zulassung.
Wandbaustoff: Ziegel, Beton
Dübel (Typ/Länge): passend zum System
Verbrauch: Dübel/m² in Abhängigkeit der Vorgaben der WDVS Zulassung

Leit-Produkt:
*Sto-Thermodübel II-F 8/60
oder gleichwertig

'........................................'
Angebotenes Produkt und Hersteller
Menge: 1090,000 m2

**01.07.0030 Verdübelung der Steinwolle-Dämmplatten mit Schraubdübeln, Zulage**
Verdübelung der Steinwolle-Dämmplatten mit bauaufsichtlich zugelassenen Schraubdübeln als vertiefte Montage gemäß WDVS-Zulassung
Verdübelung entsprechend den Verarbeitungsrichtlinien / Zulassung.
Zulage zu Pos.  01.07.0020  vor

Wandbaustoff: Ziegel
Dübel (Typ/Länge): passend zum System
Verbrauch: Dübel/m² in Abhängigkeit der Vorgaben der WDVS Zulassung
Produkt:*
*Sto-Ecotwist
*Sto-Ecotwist VE
oder gleichwertig

'........................................'
Angebotenes Produkt und Hersteller
Menge: 312,000 m2

**01.07.0040 Zulage Einbau Horizontal**
Zulage Einbau Horizontal
Decke über Erdgeschoss, Kellergeschoss
zu Pos.  01.07.0020  vor
Menge: 70,000 m2

**01.07.0050 Zulage Einbau in Streifen B 30,0cm vertikal**
Zulage Einbau in Streifen B 30,0cm vertikal
bei Stützen
zu Pos.  01.07.0020  vor
Menge: 43,000 m2

#### 01.08 Armierung

**01.08.0010 Vollflächige Armierung**
Zementfreie Armierungsmasse

Liefern und Auftragen der Armierungsschicht
- Rissedehnung >2%
- Schlagfestigkeit 15 Jahre (abweichend VOB)
- Ballwurfsicher nach DIN 18032 - 3
- Hagelwiderstand HW 5 geprüft nach Schweizer Hagelschutzregister

Vollfächige Armierung mit zementfreier Armierungsmasse und alkalibeständiges Glasfasergewebe auf Wärmedämmung. Armierungsmasse volldeckend auftragen. Armierungsgewebe eindrücken und planspachteln. Gewebestöße 10 cm überlappen.

Besonderer Hinweis: Im stoßgefährdeten Bereich mit entsprechendem Aufbau Schlagfestigkeit von mind. 60 J. möglich.
Schichtdicke: ca.3 mm

Leit-Produkt: *StoArmat Classic plus M
  *Sto-Glasfasergewebe 110 cm
oder gleichwertig

'........................................'
Angebotenes Produkt und Hersteller
Menge: 1090,000 m2

**01.08.0020 Diagonalarmierung - Pfeil**
Diagonalarmierung an Ecken v. Öffnungen, mineral. Armierungsmasse - Pfeil
inkl. in Leibung 16-20cm führen

Liefern und an Ecken von Gebäudeöffnungen eine
Diagonalarmierung - Armierungspfeil 40 x 33 cm aus Glasfasergewebe - als
zusätzliche Verstärkung unter der normalen Armierung anbringen.
Armierungsmasse wie vor.

Leit-Produkt:*Sto-Armierungspfeil
oder gleichwertig

'........................................'
Angebotenes Produkt und Hersteller
Menge: 200,000 Stk

**01.08.0030 Zulage Egalisationsspachtelung**
Egalisationsspachtelung

Liefern und Auftragen der zweiten Lage Armierungsmasse (wie vor, jedoch ohne Gewebe) auf Armierungsschicht als Egalisationsspachtelung erhöhten Anforderung nach DIN18202

Leit-Produkt:*StoArmat Classic plus M
oder gleichwertig

'........................................'
Angebotenes Produkt und Hersteller
Menge: 1090,000 m2

**01.08.0040 Zulage Armierung**
Zulage Zementfreie Armierungsmasse Armierungsmasse "für die kalte Jahreszeit"

Liefern und vollflächiges Armieren wie vor, jedoch mit frühregenfesten
Eigenschaften bei feuchtkalter Witterung.
Auf trockenen, neutralen Untergrund im Temperaturbereich + 1°C bis 15 °C,
max. 95 % rel. LF

Leit-Produkt:*StoArmat Classic plus M QS
  *Sto-Glasfasergewebe
oder gleichwertig

'........................................'
Angebotenes Produkt und Hersteller
Menge: 1090,000 m2

**01.08.0050 Stoßgefährdeter Bereich/ Panzergewebe**
Stoßgefährdeter Bereich
Zusätzliche Armierung mit Panzergewebe

Herstellen einer zusätzlichen vollflächigen Armierungsschicht, als Zulage zur normalen Systemarmierung im stoßgefährdeten
Bereich ca. 2,50 m über Geländeoberkante.

Schlagresistenz  60 Joule nach ETAG 004
in Verbindung mit der Systemarmierung
Nachweis ist gemäß Gutachten vorzuweisen.

Vor der normalen Systemarmierung, die
Armierungsmasse auf die Dämmplatten
volldeckend auftragen. Panzergewebe eindrücken und planspachteln. Panzergewebe bündig aneinanderstoßen, nicht überlappen.

Leit-Produkt:*Sto-Panzergewebe
  *StoArmat Classic plus M
oder gleichwertig

'........................................'
Angebotenes Produkt und Hersteller
Menge: 360,000 m2

**01.08.0060 Zulage Einbau Horizontal**
Zulage Einbau Horizontal
Decke über Erdgeschoss, Kellergeschoss
zu Pos.  01.08.0010  vor
Menge: 70,000 m2

**01.08.0070 Zulage Einbau in Streifen B 30,0cm vertikal**
Zulage Einbau in Streifen B 30,0cm vertikal
bei Stützen
zu Pos.  01.08.0010  vor
Menge: 43,000 m2

#### 01.09 Putzbeschichtung

**01.09.0010 Zwischenbesch. für organische Putze**
Zwischenbeschichtung Liefern und auftragen
gefüllt/pigmentiert
eines gefüllten, pigmentierten Voranstriches auf Basis  von Polymerdispersion, für nachfolgende organische Putze und Beschichtungen.

Leit-Produkt:*Sto-Putzgrund
oder gleichwertig

'........................................'
Angebotenes Produkt und Hersteller
Menge: 1090,000 m2

**01.09.0020 Siliconharz-Oberputz**
Siliconharz-Oberputz
Liefern, Auftragen und Strukturieren eines manuell und maschinell
verarbeitbaren, witterungsbeständigen Siliconharz-Oberputzes mit Filmkonservierung (gem. BPD-PT 7).
Bauphysikalische Werte: sd-Wert: 0,07 - 0,08 m
Klasse V1 mittel nach EN 1062-1
Wasserdurchlässigkeitsrate (24 h)
w : < 0,05 kg/(m²xh0,5)
Klasse W3 niedrig nach EN 1062-1

Struktur: Kratzputz
Korn: 3,0mm
Leit-Produkt: *StoSilco
oder gleichwertig

'........................................'
Angebotenes Produkt und Hersteller
Menge: 1090,000 m2

**01.09.0030 Zulage für Frühregenfestigkeit (QS)**
Zulage für Frühregenfestigkeit (QS)
Zulage für zu Pos.  01.09.0020  vor
Zulage für Einstellung der Putzbeschichtung mit frühregenfesten Eigenschaften auch bei feuchtkalter Witterung als Zwischen- und Schlussbeschichtung.

Temperaturbereich: + 1°C bis 15 °C, max. 95 % rel. LF.
Menge: 1090,000 m2

**01.09.0040 Zulage für mittlere Tönung**
Zulage für mittlere Tönung
Zulage Hellbezugswert 40-70
mittelgetönt

Zulage für zu Pos.  01.09.0020  vor beschriebene Position für Ausführung mit mittlerer Farbtönung
Hinweis: es sind  lichtechte Farbpigmente zu verwenden
Menge: 545,000 m2

**01.09.0050 Zulage für intensive/ dunkle Tönung**
Zulage für intensive/ dunkle Tönung
Zulage Hellbezugswert 0-40
starkgetönt

Zulage für zu Pos. 01.09.0020  vor beschriebene Position für Ausführung mit mittlerer Farbtönung
Hinweis: es sind  lichtechte Farbpigmente zu verwenden
Menge: 360,000 m2

**01.09.0060 Zulage Einbau Horizontal**
Zulage Einbau Horizontal
Decke über Erdgeschoss, Kellergeschoss
zu Pos.  01.09.0020  vor
Menge: 70,000 m2

**01.09.0070 Zulage Einbau in Streifen B 30,0cm vertikal**
Zulage Einbau in Streifen B 30,0cm vertikal
bei Stützen
zu Pos.  01.09.0020  vor
Menge: 43,000 m2

#### 01.10 Farbbeschichtung

**01.10.0010 Algen/ Pilzschutz Siliconharzfarbe mit Filmkonservierung**
Zwischen- und Schlussbeschichtung
hydrophob, mit erhöhter verkapselter Filmkonservierung.

Liefern und Auftragen einer echten Siliconharz-Fassadenfarbe mit erhöhter verkapselter Filmkonservierung für eine verzögernde und vorbeugende Wirkung gegen Algen- und/oder Pilzbefall
der Beschichtung als Zwischen- und Schlussbeschichtung.
Siliconharzanteil im Bindemittel von ca. 50%.
Bauphysikalische Werte:
sd-Wert: 0,05 m
Klasse V1 hoch, nach EN 1062-1
Klasse C0 durchlässig, nach EN 1062-1
w24-Wert: 0,05 kg /(m²x h0,5)
Klasse W3 niedrig, nach EN 1062-1

Farbton: Hellbezugswerk 100-70
Leit-Produkt:*StoColor Silco G
oder gleichwertig

'........................................'
Angebotenes Produkt und Hersteller
Menge: 1090,000 m2

**01.10.0020 Zulage für mittlere Tönung**
Zulage für mittlere Tönung
Zulage Hellbezugswert 40-70

Zulage für zu Pos.  01.10.0010  vor beschriebene Position für Ausführung mit mittlerer Farbtönung, gemäß
Menge: 545,000 m2

**01.10.0030 Zulage für intensive/ dunkle Tönung**
Zulage für intensive/ dunkle Tönung
Zulage Hellbezugswert 0-40
starkgetönt

Zulage für zu Pos.  01.10.0010  vor beschriebene Position für Ausführung mit mittlerer Farbtönung
Hinweis: es sind  lichtechte Farbpigmente zu verwenden
Menge: 360,000 m2

**01.10.0040 Zulage Einbau Horizontal**
Zulage Einbau Horizontal
Decke über Erdgeschoss, Kellergeschoss
zu Pos.  01.10.0010  vor
Menge: 70,000 m2

**01.10.0050 Zulage Einbau in Streifen B 30,0cm vertikal**
Zulage Einbau in Streifen B 30,0cm vertikal
bei Stützen
zu Pos.  01.10.0010  vor
Menge: 43,000 m2

#### 01.11 Laibungen, Sturz, Fensterbank

**01.11.0010 Laibungen 16-18cm Öffnungen**
Laibungen von Öffnungen gem. DIN 18345

Ausführung der Laibungsarbeiten mit gleichem Aufbau wie vor:
- Armierung,
- Putzbeschichtung Putz aufbringen,
- Farbbeschichtung Algenschutzanstrich

inkl. Gewebewinkel Standard überputzbar

Laibungstiefe: ca.16-20 cm
Produkte: wie vor (siehe Hauptposition)
Menge: 130,000 m

**01.11.0020 Laibungen 18-22cm Öffnungen**
Laibungen 18-22cm Öffnungen
sonst wie Pos.  01.11.0010  vor
Menge: 100,000 m

**01.11.0030 Stützen 18-22cm seitlich**
Stützen 18-22cm seitlich
sonst wie Pos.  01.11.0010  vor
Menge: 108,000 m

**01.11.0040 Abdichtfolie**
Abdichtfolie
Die Folie gemäß Herstellerangaben fest mit dem Untergrund
verkleben. Das WDVS anschließend einbauen.
zur Herstellung der Luftdichtheit
auf Fensterrahmen und Putz aufgeklebt
oder gleichwertig

'........................................'
Angebotenes Produkt und Hersteller
Menge: 35,000 m2

**01.11.0050 Jalousiekasten Wertstattzeichnung**
Jalousiekasten Ausführungszeichnungen
sämtlicher Jalousiekästen
objektbezogen, sind vor Arbeitsbeginn dem Architekten zur Genehmigung als pdf digital vorzulegen. Die Fertigung kann erst nach Prüfung und Freigabe erfolgen. Inkl. Abstimmungsgespräche mit dem Jalousielieferanten sind mit dieser Pos. abgegolten.
Hinweis: Vor der Bestellung der Jalousienkasten sind die genauen Maße am Objekt zu prüfen.

'........................................'
Angebotenes Produkt und Hersteller
Menge: 1,000 psch

**01.11.0060 Jalousiekasten EPS 032**
Jalousiekastenelementes aus Polystyrol- Hartschaum
Liefern und Anbringen mittels Klebemörtel / Klebeschaum eines Jalousiekastenelementes aus Polystyrol- Hartschaum (WLG032) in der Dämmebene des Wärmedämm-Verbundsystems gemäß Verarbeitungsrichtlinie.

Zusätzliche Befestigung mit thermisch getrennten Montagewinkeln am Untergrund und am Jalousiekasten
Anschlussfugen mit Fugendichtband ausführen

Gesamtdicke: 180 mm
Länge: in unterschiedlichen Längen in m (lichte Weite + 2 Auflager a 250 mm)
Gesamthöhe: (400-500 mm)
Innenmaße des Kastens: 140 x bis 270 mm (Schachtbreite x Schachthöhe)

Ausklinkung bei vorgesetzten Fenster: keine

Umlaufend geschlossener Jalousiekasten mti Mauerwerksdämmung
Überdämmung Fensterrahmen mind. 40mm

inkl. Brett für Befestigung bauseitigem Raffstore
inkl. Fugendichtband Kunststofffenster
inkl. 2x Winkel zur Unterseitigen Abdeckung, Kantenschutzprofil 20 mm, U/F Profil 2x Alu-UF-Prfil für geschlossene Unteransicht der Dämmung (Alu Natur)
inkl. Innenansicht Raffstorekasten schwarz

Abrechnung nach m² Ansichtsfläche

Hinweis: Vor der Bestellung der Jalousienkasten sind die genauen Maße am Objekt zu prüfen und die Werkstattzeichnungen vorzulegen

Leit-Produkt: StoElement JAK
oder gleichwertig

'........................................'
Angebotenes Produkt und Hersteller
Menge: 31,000 m2

**01.11.0070 Zulage Ausklinkung an der wandseitigen Dämmung**
Zulage Ausklinkung an der wandseitigen Dämmung
Blendrahmenausklinkung bis 40mm
Überdämmung Fensterrahmen bis 40mm
zu Pos.  01.11.0060  vor
Menge: 65,000 m

**01.11.0080 Jalousienverblendung mit Putzträgerplatte**
Jalousienverblendung mit Putzträgerplatte

Befestigen einer Putzträgerplatten aus recycliertem
Altglas, Brandverhalten (Klasse) gemäß EN 13501-1: A2-s1, d0,
WLG 0,09 W/m.K,
als Blende und Putzträger vor der Jalousie.
Die Putzträgerplatte wird in die Dämmung seitlich ca. 30 cm und oben um die Putzträgerplattenstärke (20 mm) in den Dämmstoff eingelassen und mit mineralischem Klebemörtel vollflächig verklebt. Das Verhältnis Auskragung zu Einbindung muss 1/3 zu 2/3 betragen.

Herstellen des Kantenschutzes mittels Schutzprofil aus Kunststoff mit integriertem Gasfasergewebe. Vor Befestigung der Putzträgerplatten das Profil an die Kante der Platten anklemmen. Nach der Befestigung der
Putzträgerplatten mit Armierungsschicht überarbeiten.

Ausführung gemäß Detail Hersteller

Bestehend aus:
- Putzträgerplatte aus Blähglasgranulat
- Mineralischer, flexibler Verlegemörtel
- Kantenschutzprofil 20 mm
Leit-Produkt: *StoCarrier Aero 20 mm
  StoColl KM
  Sto-Kantenschutzprofil 20 mm
oder gleichwertig

'........................................'
Angebotenes Produkt und Hersteller
Menge: 25,000 m2

**01.11.0090 Dämmkeil mit 5° Gefälle aus XPS 2. Dichtebene**
Dämmkeil mit 5° Gefälle aus XPS
Herstellung der zweiten Dichtebene mit StoElement Pronto K-100

Dämmkeil mit 5° Gefälle aus XPS,
Bemessungswert der Wärmeleitfähigkeit (0,030 W/(m*K)) mit
wasserresistente  Oberflächenbeschichtung und integrierten Putzabschlussprofil mit transparenter Tropfkante und integriertem Glasfasergewebe als Unterlage für Metallfensterbänke. Verklebung des Fensterbankkeils an Brüstungsdämmung mit einkomponentigem Klebeschaum. Anschlussfugen zur Laibungsplatte und zum Fensterrahmen mit einkomponentiger Klebemasse mit hoher Klebkraft und zusätzlich Abdichten mit flexiblem Dichtband .

Plattenbreite: 16-20cm
Plattenlänge: in unterschiedlichen Längen

Bestehnend aus:
- Beschichteter Dämmkeil aus XPS mit Tropfkantenprofil und Glasfasergewebe
- Kleb- und Dichtstoff auf MS-Hybrid-Polymer-Basis
- Einkomponentiger PU-Schaum zur Verklebung von Dämmplatten
- Flexibles Dichtband aus Butylkautschuk

Leit-Produkte:
*StoElement Pronto K-100
*StoSeal F 100
*Sto-Turbofix Mini
*StoSeal Band Elast
*StoSeal Band Elast Innenecke grau
oder gleichwertig

'........................................'
Angebotenes Produkt und Hersteller
Menge: 65,000 m

**01.11.0100 Zulage Dämmkeil Innenecke**
Zulage Dämmkeil Innenecke
Dichtband-Eckstück aus Butylkautschuk
zu Pos.  01.11.0090  vor
Menge: 58,000 St

**01.11.0110 Anschluss Luftdichtheit angrenzendes Bauteil Kompriband**
Luftdichter Anschluss der Luftdichtheitsschicht an angrenzendes Bauteil, mit Kompriband.
Fugendichtband
gemäß Technischem Merkblatt
z.B. Fensterbank unten, Fensterbank Leibung etc.

'........................................'
Angebotenes Produkt und Hersteller
Menge: 65,000 m

**01.11.0120 Anschluss Luftdichtheit angrenzendes Bauteil Kompriband**
Luftdichter Anschluss der Luftdichtheitsschicht an angrenzendes Bauteil, mit Kompriband.
Fugendichtband
gemäß Technischem Merkblatt
z.B. Metallrollladenkasten etc.

'........................................'
Angebotenes Produkt und Hersteller
Menge: 65,000 m

**01.11.0130 Innenecken mit verstärkten Glasfasergewebe (Panzerwinkel)**
Kantenschutz mit verstärkten Glasfasergewebe (Panzerwinkel)

Kantenschutz aus verstärkten Glasfasergewebe, vorgeformt, verschiebefest, alkalibeständig, weichmacherfrei, Flächengewicht ca. 280 g/m², zur Eckausbildung bei Fassadendämmsystemen liefern und anbringen.

Vor der vollflächigen Armierung, Armierungsmasse/ -mörtel auftragen und Gewebewinkel einbetten. Flächenarmierungsgewebe bis zur Eckkante führen und 10 cm überlappen.

Armierungsmasse/ -mörtel wie vor.

Schenkelbreite: 11/13 cm

Leit-Produkt:
*Sto-Panzerwinkel
oder gleichwertig

'........................................'
Angebotenes Produkt und Hersteller
Menge: 55,000 m

**01.11.0140 Traufabschlüsse inkl. Anpassungen an Holzbauteile**
Traufabschlüsse
Zulage zur fachgerechten Ausführung
des vor beschriebenen,
gesamten Putzsystems an Seekieferholzplatten,
für Traufabschlüsse
Fugendichtband und Attikaprofil gemäß Technischem Merkblatt

'........................................'
Angebotenes Produkt und Hersteller
Menge: 205,000 m

### 02 Putz auf Leichtziegel

#### 02.01 Putz auf Leichtziegel

*Hinweis: Hinweise*
Hinweise

Abrechnung: Es werden nur die tatsächlich ausgeführten Flächen vergütet, ein "Übermessen" von Flächen nach VOB erfolgt nicht!

"Leitlinien zum Verputzen von Mauerwerk und Beton“ vom Industrieverband Werkmörtel IWM sind einzuhalten.

Putzgrund Mauerwerk (POROTON-S8/S9/S10 o. glw.) hochgedämmter Ziegel mit Perlite- oder Mineralfaserfüllung

*Hinweis: Vorarbeiten*

**02.01.0010 Untergrund reinigen, Verschmutzung**
Untergrund von Verschmutzung
anderer Unternehmer reinigen.
Art der Verschmutzung : Staub
Menge: 198,000 m2

**02.01.0020 Grundierung, Untergrund saugend**
Grundierung stark saugender Untergründe mit Grundiermittel (z.b. Aufbrennsperre).
Putzgrund : Mauerwerk (POROTON-S8/S9/S10 o. glw.)
Menge: 198,000 m2

*Hinweis: Putzarbeiten*

**02.01.0030 Außenputz Außenwand 25mm Faserleichtputz Typ II gefilzt**
Außenputzsystem DIN V 18550 auf Außenwand,
Faserleichtputz Typ II
saugfähig, rauflächig,

Unterputz
DIN EN 998-1 aus Putzmörtel P II Faserleichtputz Typ II (600 bis 1200 kg/m3),
Druckfestigkeitsklasse CS II (1,5 bis 5 N/mm2),
Dicke Unterputz 15 mm,

Oberputz
aus Putzmörtel P II Leichtputz,
Dicke Oberputz 10 mm,

gefilzt, wasserhemmend,
Körnung 1,5 mm,
zusätzliche Armierungsputzlage wird gesondert vergütet

Ausführung gemäß Zeichnung.

'........................................'
Angebotenes Produkt und Hersteller
Menge: 198,000 m2

**02.01.0040 Zulage Sockelunterputz passend zum Außenputz**
Zulage Sockelunterputz passend zum Außenputz
zu Pos.  02.01.0030  vor
Menge: 20,000 m2

**02.01.0050 Außenputz Außenwand 25mm Faserleichtputz Typ II gefilzt Leibung**
Außenputzsystem DIN V 18550 auf Leibung,
Breite Leibung von 13,0 bis 20,0 cm,
Sonst wie Pos.  02.01.0030
Menge: 33,000 m2

**02.01.0060 Außenputz Außenwand 25mm Faserleichtputz Typ II gefilzt Balkonstirnseiten**
Außenputzsystem DIN V 18550 auf Balkonstirnseiten
Mehrere Vor- und Rücksprünge,
Sonst wie Pos.  02.01.0030
Menge: 64,000 m2

**02.01.0070 Außenputz Außenwand 25mm Faserleichtputz Typ II gefilzt STB-Stützen B 30,0cm**
Außenputzsystem DIN V 18550 auf STB-Stützen B 30,0cm
3-seitig
Sonst wie Pos.  02.01.0030
Menge: 48,000 m2

**02.01.0080 Flächenarmierung Gewebeeinlage**
Flächenarmierung mit Gewebeeinlage, Armierungsmasse,
an Wänden,
Untergrund: verputzt mit Faserleichtputz Typ II

Gewebeeinlage und  Armierungsmasse passend zum Putzsystem
Menge: 130,000 m2

**02.01.0090 Flächenarmierung Gewebeeinlage, Leibungen**
Flächenarmierung mit Gewebeeinlage, Armierungsmasse,
an  Leibungen
Breite Leibung von 15,0 bis 20,0 cm,
sonst wie Pos.  02.01.0080  vor
Menge: 33,000 m2

**02.01.0100 Flächenarmierung Gewebeeinlage, Balkonstirnseiten**
Flächenarmierung mit Gewebeeinlage, Armierungsmasse,
an  Balkonstirnseiten
Mehrere Vor- und Rücksprünge
sonst wie Pos.  02.01.0080  vor
Menge: 32,000 m2

**02.01.0110 Flächenarmierung Gewebeeinlage, STB-Stützen B 30,0cm**
Flächenarmierung mit Gewebeeinlage, Armierungsmasse,
an STB-Stützen B 30,0cm
Mehrere Vor- und Rücksprünge
sonst wie Pos.  02.01.0080  vor
Menge: 48,000 m2

*Hinweis: Sonstiges*

**02.01.0120 Putzbewehrung Gittergewebe alkalibest. STB-Decke**
Putzbewehrung aus Gittergewebe, zusätzlich
z.B. Glasfaser
alkalibeständig,
bei Stirnseiten STB-Decke außen.
Menge: 198,000 m2

**02.01.0130 Kante Außenputz anschlagen D 20mm Aussenecke**
Kante im Außenputz anschlagen, für Putzdicke 25 mm.
Aussenecke
Hinweis
In den den Außenecken des Außenputzsystems werden keine Eckschutzprofile verbaut.
Die Erschwernis ist mit dieser Position abgegolten.
Menge: 10,000 m

**02.01.0140 Eckschutzprofil, verzinkt, Außenputz**
Eckschutzprofil aus verzinkten Drähten
im Außenbereich, Befestigungsmittel nach
Wahl des Auftragnehmers.
Putzprofil verzinkt
Bauteil : Wand, Sturz, Leibung
Menge: 161,000 m

**02.01.0150 Kellenschnitt, Stoßstellen**
Kellenschnitt in Stoßbereichen
verschiedener Bauteile, an Decken,
Wänden und Holzbauteilen herstellen.
Menge: 35,000 m

**02.01.0160 Fugenschnitt (Fassade)**
Fugenschnitte bis auf den Unterputz im
Bereich von angrenzenden und
einbindenden Bauteilen im Bereich der
Fassade.
Menge: 74,000 m

**02.01.0170 Fenster-, Türanschluss / Anputzleiste, 2-teilig**
Fenster-, Türanschluss / Anputzleiste, 2-teilig
Anputzleiste als Anschluss für Fenster-, Tür- und sonstigen Bauteilen
liefern und anbringen.
Ausbilden einer abdichtenden, bewegungsfähigen
Systemanschlußfuge mit Anputzleiste, bestehend aus:

Ausbilden einer wind- und schlagregendichten, bewegungsfähigen Systemanschlussfuge mit Anputzleiste, bestehend aus:
- Kunststoffleiste, selbstklebend
- integriertem, komprimiertem Fugendichtband
- Glasfasergewebestreifen (entsprechend der bauaufsichtl. System-Zulassung)
- Schutzlasche
- Putzanschlag.
Nachweis der Schlagregendichtigkeit durch einen Prüfbericht erbringen.
Aktivieren des integrierten Fugendichtbandes nach Fertigstellung der Putzarbeiten durch Entfernen der Schutzlasche.

'........................................'
Angebotenes Produkt und Hersteller
Menge: 161,000 m

**02.01.0180 Anschluss Luftdichtheit angrenzendes Bauteil Kompriband**
Luftdichter Anschluss der Luftdichtheitsschicht an angrenzendes Bauteil, mit Kompriband.
gemäß Technischem Merkblatt
z.B. Fensterbank unten, Fensterbank Leibung etc.

'........................................'
Angebotenes Produkt und Hersteller
Menge: 80,000 m

**02.01.0190 Anschluss Luftdichtheit angrenzendes Bauteil Kompriband**
Luftdichter Anschluss der Luftdichtheitsschicht an angrenzendes Bauteil, mit Kompriband.
gemäß Technischem Merkblatt
z.B. Metallrollladenkasten etc.

'........................................'
Angebotenes Produkt und Hersteller
Menge: 81,000 m

**02.01.0200 Traufabschlüsse inkl. Anpassungen an Holzbauteile**
Traufabschlüsse
Zulage zur fachgerechten Ausführung
des vor beschriebenen,
gesamten Putzsystems an Seekieferholzplatten,
für Traufabschlüsse
Fugendichtband und Attikaprofil gemäß Technischem Merkblatt

'........................................'
Angebotenes Produkt und Hersteller
Menge: 37,000 m

USt %: 19,00
